# DGH Schlamau
Angebotsaufforderung (GAEB DA XML 3.3, DA83)
Projekt: Sanierun
Währung: EUR
Vergabeart: Öffentliche Ausschreibung
Angebotsdatum: 17.07.2026
Ende der Zuschlagsfrist: 15.09.2026
Abgabeort: Vergabemarktplatz Brandenburg
Ausführungsbeginn: 16.09.2026
Auftraggeber: Gemeinde Wiesenburg/Mark, Schlossstraße 1, 14827 Wiesenburg/Mark, Telefon 033849/798-0, E-Mail gemeinnde@wiesenburgmark.de
Erstellt mit: SJ OFFICE/ GXML Toolbox V3.3 R20201215, Modul AVA, 17.07.2026

## Allgemeine Vorbemerkungen BIM-Prozess
Allgemeine Vorbemerkungen für den BIM - Prozess

1. Grundsatz und Methodik
- Methodenverpflichtung: Die Erbringung aller vertraglich geschuldeten Leistungen (Grundleistungen sowie beauftragte Besondere Leistungen) hat zwingend unter konsequenter Anwendung der Methodik des Building Information Modeling (BIM) zu erfolgen.
- Modellbasierte Planung: Die Planung ist bauteilorientiert, geländebezogen und dreidimensional (3D) durchzuführen. Das Ableiten von 2D-Plänen (Lagepläne, Höhenpläne, Schnitte, Details), Mengenberechnungen (z.B. Erdmassen, Belagsflächen, Pflanzstückzahlen) und alphanumerischen Nachweisen (z.B. Entwässerungsberechnungen, Vegetationslisten) hat ausschließlich und konsistent aus dem jeweils aktuellen, freigegebenen Datenmodell zu erfolgen. Eine manuelle, vom Modell gelöste 2D-Zechnung ist unzulässig.
- Methodenneutralität der HOAI: Die Vertragsparteien vereinbaren, dass die Anwendung der BIM-Methodik das Werkzeug zur Erfüllung des HOAI-Leistungsbildes Objektplanung Freianlagen (§ 39 HOAI) darstellt. Die Vergütung der Grundleistungen ist mit den HOAI-Sätzen abgegolten.

2. Datenaustausch und OpenBIM-Standards
- Herstellerneutralität: Um eine softwareunabhängige Zusammenarbeit zu garantieren, erfolgt der gesamte Datenaustausch nach dem OpenBIM-Principle unter Verwendung herstellerneutralen Schnittstellen.
- IFC- und GIS-Standard: Jedes Fach- und Teilmodell der Freianlagen ist zwingend im Format IFC4 (oder höher, gemäß Festlegung in den AIA) zu übergeben. Ergänzend sind Schnittstellen zu Geoinformationssystemen (z.B. Shape) für digitale Geländemodelle bedarfsgerecht und zu bedienen. Die Export-Einstellungen sind so zu konfigurieren, dass Geometrie, Topografie und alphanumerische Attribute fehlerfrei übertragen werden.
- Änderungsmanagement (BCF): Die modellbasierte Kommunikation, die Protokollierung von Planungsänderungen sowie das Mängel-, Kollisions- und Issue-Management haben zwingend über das BIM Collaboration Format (BCF) zu erfolgen. Ein unstrukturiertes Änderungsmanagement per E-Mail oder Textform ist nicht gestattet.

3. Geordnetes Datendesign und FM-Fähigkeit (Betreiberkonformität)
- Koordinatenbezug und DGM: Das Projekt ist vom Planungsbeginn an zwingend in einem mit der Ingenieursvermessung abgestimmten, realen Geokoordinatensystem (Standard: UTM/ETRS89 mit korrekter Höhenlage über NN) sowie mit dem einheitlichen Projektnullpunkt des Hochbaus anzulegen. Das digitale Geländemodell (DGM) des Urgeländes ist als verbindliche Referenzbasis für alle Erdbewegungen und Höhenplanungen zu nutzen.
- Modellstruktur Freianlagen: Die Modellstruktur hat streng nach der IFC-Hierarchie zu folgen und ist primär auf der Ebene der Liegenschaft und des Geländes zu verorten (IfcProject -> IfcSite). Eine logische Zuordnung zu Außenanlagen-Teilbereichen (z.B. Erschließung, Vegetationsflächen, Spielplätze) ist über die Objektattribute oder spezifische Teilmodelle sicherzustellen.
- FM-Pflichtstruktur und Lebenszyklus (IfcGeomatic / Bauteil-Klassifikation): Für die spätere Übernahme in das Computer-Aided Facility Management (CAFM) sowie das Grünflächenmanagement des Auftraggebers sind Freianlagenelemente als semantisch korrekte Objekte anzulegen (z.B. IfcCivilElement für Erdbauwerke, IfcGeographicElement für Landschaftselemente oder spezifische Klassen für Beläge, Mauern und Zäune).
  Räume im Außenbereich (z.B. Pflegebereiche, Aufenthaltsflächen) sind analog zu Innenräumen als geschlossene Volumenelemente (IfcSpace oder zoniere Einheiten) zu modellieren. Diese müssen zwingend alphanumerische Attribute wie Nutzungsart, Pflegeklasse (gemäß FLL-Richtlinien), Materialqualitäten, Schichtenaufbauten sowie Flächen- und Massenparameter für die spätere Instandhaltungs- und Grünflächenpflegekalkulation enthalten.

4. Leitdokumente und Organisation
- Vorrang der AIA: Die vom Auftraggeber übergebenen Auftraggeber-Informationsanforderungen (AIA) sind funktionaler Bestandteil dieses Vertrages. Sie definieren das "Was" und "Wann" (Lieferzeitpunkte, Detaillierungsgrade LOIN / LoD / LoG / Lol) der Datenübergabe, speziell angepasst freianlagenspezifische Objekte (z.B. Entwicklungszustände von Pflanzen, Leitungszonen im Erdreich).
- BIM-Abwicklungsplan (BAP): Der BIM-abwicklungsplan (BAP) definiert das technologische "Wie" (Softwareversionen, Austauschzyklen, Koordinations- und Kollisionsprüfungsregeln zwischen Freianlagen, Hochbau und Tiefbau/TGA). Er wird nach Auftragserteilung partnerschaftlich zwischen den Planern und dem BIM-Management des Auftraggebers finalisiert. Er besitzt nach Freigabe durch den Auftraggeber vertragliche Bindungswirkung.
- Gemeinsame Datenumgebung (CDE): Der Datenaustausch, die Modellprüfung und die Freigabeprozesse finden ausschließlich auf der vom Auftraggeber bereitgestellten gemeinsamen Datenumgebung (CDE - Common Data Enviroment) statt. Alle Projektbeteiligten sind verpflichtet, diese Plattform aktiv und gemäß den BAP definierten Zugriffs- und Ordnerstrukturen zu nutzen.

5. Mitwirkungspflichten und Eignung
- Kooperationspflicht und Schnittstellenkoordination: Der Auftragnehmer ist verpflichtet, an den regelmäßigen, modellbasierten Koordinationsbesprechungen (BIM-Jour-Fixe) teilzunehmen und seine Planungsstände fristgerecht vor den fachübergreifenden Prüfläufen auf der CDE bereitzustellen. Eine besondere Sorgfaltspflicht gilt der modellbasierten Koordination an den Schnittstellen zum Hochbau (z.B. Gebäudeaußenkante, Schwellenhöhen, Tiefgaragendecken) und zur unterirdischen Infrastruktur (Kollisionsfreiheit mit TGA-Leitungen im Erdreich).
- Technologische Ausstattung: Der Auftragnehmer sichert zu, dass er über die notwendige, BIM-fähige Hard- und Software (insbesondere ausgelegt auf digitale Geländemodellierung und freianlagenspezifische Bauteilkataloge) sowie über qualifiziertes Personal verfügt, um die in den AIA geforderten Datenqualitäten und Prüfroutinen fehlerfrei zu liefern.

## 011 Los 11: Objektplanung-Freianlagen
Datum: 17.07.2026

### Los 01 Grundleistungen

**01.001 LPH 1 Grundlagenermittlung**
- Klären der Aufgabenstellung auf Grund der Vorgaben oder der Bedarfsplanung des Auftraggebers oder vorliegender Planungs- und Genehmigungsunterlagen
- Ortsbesichtigung
- Abgleichen der funktionalen und gestalterischen Zielvorgaben des Auftraggebers mit den technischen Vorgaben der Auftraggeber-Informationsanforderungen (AIA)
- Prüfen der vom Auftraggeber bereitgestellten Bestandsdaten auf Eignung, Qualität und geometrische/alphanumerische Verwendbarkeit für das zu erstellende Freianlagen-Fachmodell.
- Beraten zum gesamten Leistungs- und Untersuchungsbedarf
- Formulieren von Entscheidungshilfen für die Auswahl anderer an der Planung fachlich Beteiligter
- Zusammenfassen, Erläutern und Dokumentieren der Ergebnisse
Menge: 1,000 St

**01.002 LPH 2 Vorplanung**
- Analysieren der Grundlagen, Abstimmen der Leistungen mit den fachlich an der Planung Beteiligten
- Abstimmen der Zielvorstellungen
- Erfassen, Bewerten und Erläutern der Wechselwirkungen im Ökosystem
- Erarbeiten eines Planungskonzepts als dreidimensionales, bauteilorientiertes Freianlagen-Fachmodell gemäß dem im BAP definierten Fertigstellungsgrad (z.B. LOD 100/200 bzw. entsprechende LOIN-Vorgaben) einschließlich Untersuchen und Bewerten von Varianten nach gleichen Anforderungen unter Berücksichtigung zum Beispiel:
- der Topographie und der weiteren standörtlichen und ökologischen Rahmenbedingungen,
- der Umweltbelange einschließlich der natur- und artenschutzrechtlichen Anforderungen und der vegetationstechnischen Bedingungen,
- der gestalterischen und funktionalen Anforderungen,
- Klären der wesentlichen Zusammenhänge, Vorgänge und Bedingungen, Abstimmen oder Koordinieren unter Integration der Beiträge anderer an der Planung fachlich Beteiligter
- Durchführen vorbereitender Modellanalysen zur Topografie, Grobentwässerung, zu Verschattungen oder zur Barrierefreiheit direkt innerhalb des Freianlagen-Fachmodells
- Darstellen des Vorentwurfs mit Erläuterungen und Angaben zum terminlichen Ablauf
- Durchführen der Kostenschätzung nach DIN 276 durch automatisierten oder teilautomatisierten Datenexport von Grobmengen (Flächen, Rauminhalte, Kubatoren für Erdbewegungen) direkt aus dem Vorplanungsmodell, Vergleich mit den finanziellen Rahmenbedingungen
- Zusammenfassen, Erläutern und Dokumentieren der Vorplanungsergebnisse
Menge: 1,000 St

**01.003 LPH 3 Entwurfsplanung**
- Fortschreiben und Detaillieren des Freianlagen-Fachmodells (LOD 200/300) durch geometrische Präzisierung aller Freianlagenelemente (z.B. Geländemodellierung, Mauern, Treppen, Belagsflächen) sowie Integration erster semantischer Bauteilinformationen (z.B. funktionale Materialklassen, Bodenarten) unter Vertiefung zum Beispiel der gestalterischen, funktionalen, wirtschaftlichen, standörtlichen, ökologischen sowie natur- und artenschutzrechtlichen Anforderungen
  Abstimmen oder Koordinieren unter Integration der Beiträge anderer an der Planung fachlich Beteiligter
- Koordinieren des eigenen Fachmodells mit den Fachmodellen der Objektplanung Gebäude (Schnittstelle Geländeoberkante / Bauwerksaußenkante / Tiefgaragendecken) sowie den Modellen der Fachplaner (insbesondere TGA-Außenanlagen und Entwässerungsplanung).
- Abstimmen der Planung mit zu beteiligenden Stellen und Behörden
- Darstellen des Entwurfs im Maßstab 1:100, mit erforderlichen Angaben, insbesondere
  - zur Bepflanzung,
  - zu Materialien und Ausstattungen,
  - zu Maßnahmen auf Grund rechtlicher Vorgaben,
  - zum terminlichen Ablauf
- Objektbeschreibung mit Erläuterung von Ausgleichs- und Ersatzmaßnahmen nach Maßgabe der naturschutzrechtlichen Eingriffsregelung
- Durchführen der Kostenberechnung nach DIN 276 auf Basis einer strukturierten, bauteilbezogenen Mengenermittlung durch direkten Datenexport aus dem Entwurfsmodell.
- Vergleich der Kostenberechnung mit der Kostenschätzung
- Zusammenfassen, Erläutern und Dokumentieren der Entwurfsplanungsergebnisse
Menge: 1,000 St

**01.004 LPH 4 Genehmigungsplanung**
- Konsistentes Ableiten aller für die Genehmigungsbehörden erforderlichen Zeichnungen, Nachweise und Antragsunterlagen (z.B. Abstandsflächenpläne im Außenbereich, Baumfäll- und Ersatzanpflanzungsanträge) direkt und ausschließlich aus dem freigegebenen Entwurfsmodell
- Zusammenstellen der Vorlagen und Nachweise für öffentlich rechtliche Genehmigungen sowie der Zustimmungen einschließlich der Anträge auf Ausnahmen und Befreiungen sowie notwendiger Verhandlungen mit Behörden unter Verwendung der Beiträge anderer an der Planung fachlich Beteiligter
- Einreichen der Vorlagen
- Ergänzen und Anpassen der Planungsunterlagen, Beschreibungen und Berechnungen
- Bereitstellen und Übergeben der Modelldaten in den vom Auftraggeber oder der Behörde geforderten Austauschformaten (IFC, XBau-Standards und GIS-konforme Formate)
Menge: 1,000 St

**01.005 LPH 5 Ausführungsplanung**
- Finalisieren des Ausführungsmodells (LOD 300/400) bis zur Baureife als Grundlage für die weiteren Leistungsphasen. Dies umfasst die geometrisch exakte Modellierung von Schichtenaufbauten (z.B. Oberbau von Verkehrsflächen, Substratschichten) sowie die vollständige alphanumerische Attribuierung (z.B. botanische Namen, Pflanzqualitäten, Pflanzabstände, Tragfähigkeitsklassen, Materialspezifikationen).
- Erstellen von Plänen oder Beschreibungen, je nach Art des Bauvorhabens im Maßstab 1:50
- Abgleichen und Koordinieren des Ausführungsmodells der Freianlagen mit der finalen Werkplanung des Hochbaus (z.B. Entwässerungsanschlüsse an Fassaden, Attikahöhen, Fundamentausbildungen) und der Fachplaner zur Sicherung der Ausführungsreife
- Darstellen der Freianlagen mit den für die Ausführung notwendiger Angaben, Detail- oder Konstruktionszeichnungen, insbesondere
  - zu Oberflächenmaterial, -befestigungen und -relief,
  - zu ober- und unterirdischen Einbauten und Ausstattungen,
  - zur Vegetation mit Angaben zu Arten, Sorten und Qualitäten,
  - zu landschaftspflegerischen, naturschutzfachlichen oder artenschutzrechtlichen Maßnahmen
- Fortschreiben der Angaben zum terminlichen Ablauf
- Fortschreiben der Ausführungsplanung während der Objektausführung
Menge: 1,000 St

**01.006 LPH 6 Vorbereitung der Vergabe**
- Aufstellen von Leistungsbeschreibungen mit Leistungsverzeichnissen
- Vollständiges Ermitteln der Mengen als Grundlage für das Leistungsverzeichnis (LV) durch strukturierten und nachvollziehbaren Datenexport aus dem Ausführungsmodell (Modell-to-Bill)
- Sicherstellen der logischen und alphanumerischen Durchgängigkeit sowie Prüfbarkeit zwischen den Positionen des Leistungsverzeichnisses und den korrespondierenden Bauteilen im Freianlagenmodell
- Abstimmen oder Koordinieren der Leistungsbeschreibungen mit den an der Planung fachlich Beteiligter
- Aufstellen eines Terminplans unter Berücksichtigung jahreszeitlicher, bauablaufbedingter und witterungsbedingter Erfordernisse
- Ermitteln der Kosten auf Grundlage der vom Planer bepreisten Leistungsverzeichnisse
- Übermitteln von durch den AG freigegebenen Leistungsverzeichnissen als GAEB DA XML - X81
- Kostenkontrolle durch Vergleich der vom Planer bepreisten Leistungsverzeichnisse mit der Kostenberechnung
- Zusammenstellen der Vergabeunterlagen
Menge: 1,000 St

**01.007 LPH 7 Mitwirkung bei der Vergabe**
- Prüfen und Beantworten von Bieterfragen bezüglich der Modellgeometrie, Mengenherleitung oder der bereitgestellten Datenstruktur
- Prüfen und Werten der Angebote einschließlich Aufstellen eines Preisspiegels nach Einzelpositionen oder Teilleistungen, Prüfen und Werten der Angebote zusätzlicher und ergänzender Leistungen der ausführenden Unternehmen und der Angemessenheit der Preise
- Abgleichen und Prüfen von bautechnischen Nebenangeboten oder Produktänderungen der Bieter auf geometrische und funktionale Komptabilität im Koordinationsmodell
- Führen von Bietergesprächen
- Erstellen der Vergabevorschläge
- Zusammenstellen der Vertragsunterlagen
- Kostenkontrolle durch Vergleichen der Ausschreibungsergebnisse mit den vom Planer bepreisten Leistungsverzeichnissen und der Kostenberechnung
- Mitwirken bei der Auftragserteilung

Abweichende Leistungen gegenüber der in der HOAI geregelten Grundleistungen:

Das Vergabeverfahren wird durch die Vergabestelle des Auftraggebers geführt, daher ist das Einholen von Angeboten und die Dokumentation des Vergabeverfahrens nicht Bestandteil der Leistungen des Auftragnehmers.
Menge: 1,000 St

**01.008 LPH 8 Objektüberwachung und Dokumentataion**
- Nutzen des Freianlagen-Fachmodells vor Ort zur Überprüfung der plangerechten Ausführung (z.B. Abgleich von tatsächlichen Geländehöhen, Gefällen, Leitungstrassen oder Pflanzrastern mit den Vorgaben des Modells)
- Überwachen der Ausführung des Objekts auf Übereinstimmung mit der Genehmigung oder Zustimmung, den Verträgen mit ausführenden Unternehmen, den Ausführungsunterlagen, den einschlägigen Vorschriften sowie mit den allgemein anerkannten Regeln der Technik
- Überprüfen von Pflanzen- und Materiallieferungen
- Abstimmen mit den oder Koordinieren der an der Objektüberwachung fachliche Beteiligten
- Fortschreiben und Überwachen des Terminplans unter Berücksichtigung jahreszeitlicher, bauablaufbedingter und witterungsbedingter Erfordernisse
- Dokumentation des Bauablaufs, Feststellen des Anwuchsergebnisses
- Erfassen, Dokumentieren und Nachverfolgen von Ausführungsmängeln unter direkter räumlicher und bauteilbezogener Verknüpfung mit den betroffenen Objekten im Modell über die gemeinsame Datenplattform (CDE) mittels BCF
- Mitwirken beim Aufmaß mit den bauausführenden Unternehmen
- Rechnungsprüfung einschließlich Prüfen der Aufmaße der ausführenden Unternehmen
- Vergleich der Ergebnisse der Rechnungsprüfung mit den Auftragssummen einschließlich Nachträgen
- Organisation der Abnahme der Bauleistungen unter Mitwirkung anderer an der Planung und Objektüberwachung fachlich Beteiligter, Feststellung von Mängeln, Abnahmeempfehlung für den Auftraggeber
- Antrag auf öffentlich-rechtliche Abnahmen und Teilnahme daran
- Übergabe des Objekts
- Überwachen der Beseitigung der bei der Abnahme festgestellten Mängel
- Auflisten der Verjährungsfristen für Mängelansprüche
- Überwachen der Fertigstellungspflege bei vegetationstechnischen Maßnahmen
- Kostenkontrolle durch Überprüfen der Leistungsabrechnung der bauausführenden Unternehmen im Vergleich zu den Vertragspreisen
- Kostenfeststellung nach DIN 276
- Systematische Zusammenstellung der Dokumentation, zeichnerische Darstellungen und rechnerische Ergebnisse des Objekts
Menge: 1,000 St

**01.009 LPH 9 Objektbetreuung**
- Fachliche Bewertung der innerhalb der Verjährungsfristen für Gewährleistungsansprüche festgestellten Mängel, längstens jedoch bis zum Ablauf von 5 Jahren seit Abnahme der Leistung, einschließlich notwendiger Begehungen
- Objektbegehung zur Mängelfeststellung vor Ablauf der Verjährungsfristen für Mängelansprüche gegenüber den ausführenden Unternehmen
- Mitwirken bei der Freigabe von Sicherheitsleistungen
- Strukturierte Übergabe des finalen, koordinierten Fachmodells als digitale, as-built-dokumentierte Datengrundlage an den Bauherrn
Menge: 1,000 St

### Los 02 Besondere Leistungen

#### Hauptabschnitt 02.01 für LPH 1

**02.01.001 Mitwirken beim Ermitteln von Fördermöglichkeiten**
z.B. ILB-Förderprogramm "Zusammenhalt in kleinen Gemeinden und Ortsteilen für eine zukunftsorientierte Regionalentwicklung"

Für die Barrierefreiheit
Menge: 1,000 psch

#### Hauptabschnitt 02.02 für LPH 2

**02.02.001 Bestandsaufnahme**
Menge: 1,000 psch

**02.02.002 Mitwirken bei der Beantragung von Fördermitteln und Beschäftigungsmaßnahmen**
z.B. ILB-Förderprogramm "Zusammenhalt in kleinen Gemeinden und Ortsteilen für eine zukunftsorientierte Regionalentwicklung"

Für die Barrierefreiheit
Menge: 1,000 psch

**02.02.003 Gestaltungsempfehlungen für die Anlage von Freiflächen aller Art**
Menge: 1,000 psch

#### Hauptabschnitt 02.03 für LPH 3

**02.03.001 Mitwirken beim Beschaffen nachbarrechtlicher Zustimmungen**
*** Bedarfsposition ohne GB
Menge: 1,000 St

**02.03.002 Koordinieren von Leitungsplanungen Dritter, Erstellung eines koordinierten Leitungsplans**
Schmutzwasserleitung
Menge: 1,000 psch

#### Hauptabschnitt 02.04 für LPH 4

**02.04.001 Mitwirken beim Einholen von Genehmigungen und Erlaubnissen nach Naturschutz-, Fach- und Satzungsrecht**
*** Bedarfsposition ohne GB
Menge: 1,000 psch

#### Hauptabschnitt 02.08 für LPH 8

**02.08.001 Erstellen einer Freianlagenbestandsdokumentation**
Menge: 1,000 psch

#### Hauptabschnitt 02.10 für BIM

**02.10.001 BAP-Mitwirkung**
Mitwirkung bei der Erstellung, Abstimmung und Fortschreibung des BIM-Abwicklungsplanes (BAP) für das Gewerk Freianlagen.
Menge: 1,000 psch

**02.10.002 Automatisierte Kollisionsprüfung (Clash Detection)**
Durchführen kontinuierlicher, softwaregestützter Kollisionsprüfungen des Freianlagen-Fachmodells mit Fremdmodellen (z.B. Prüfung auf geometrische Konflikte zwischen geplanten Großbäumen/Leitungszonen und unterirdischen TGA-Trassen oder Fundamenten) inklusive Protokollierung über das BCF-Format
Menge: 1,000 psch

**02.10.003 Verknüpftes Modell-LV (5D-BIM)**
*** Bedarfsposition ohne GB
Erstellen eines vollständigen modellbasierten Leistungsverzeichnisses, bei dem die LV-Positionen direkt und dauerhaft mit den eindeutigen Bauteil-IDs (GUID) des IFC-Modell verknüpft sind (z.B. zur automatisierten Abrechnung und Abschlagsprüfung über GEAB X81/X82)
Menge: 1,000 psch

**02.10.004 As-Built-Modellierung (Bestandsmodell)**
Kontinuierliches Fortschreiben und Aktualisieren des Freianlagen-Modells während der Bauausführung bei tolerierten Abweichungen, Änderungen oder unvorhergesehenen Sachverhalten zur Erstellung des finalen Bestandsmodells ("As-Built")
Menge: 1,000 psch

### Los 03 Sonstiges

#### Hauptabschnitt 03.01 Zuschläge

**03.01.001 Nebenkostenpauschale**
Zu den Nebenkosten gehören insbesondere
1. Versandkosten, Kosten für Datenübertragungen,
2. Kosten für die Vervielfältigung von Zeichnungen und schriftlichen Unterlagen sowie für die Ausfertigung von Filmen und Fotos,
3. Kosten für ein Baustellenbüro einschließlich der Einrichtung, Beleuchtung und Beheizung,
4. Fahrtkosten für Reisen, die über einen Umkreis von 15 Kilometern um dan Geschäftssitz des Auftragnehmers hinausgehen, in Höhe der steuerlich zulässigen Pauschalsätze, sofern nicht höhere Aufwendungen nachgewiesen werden,
5. Trennungsentschädigungen und Kosten für Familienheimfahrten in Höhe der steuerlich zulässigen Pauschalsätzen, sofern nicht höhere Aufwendungen an Mitarbeiterinnen oder Mitarbeiter des Auftragnehmers auf Grund von tariflichen Vereinbarungen bezahlt werden,
6. Entschädigungen für den sonstigen Aufwand bei längeren Reisen nach Nummer 4, sofern die Entschädigungen vor der Geschäftsreise in Textform vereinbart worden sind,
7. Entgelte für nicht dem Auftragnehmer obliegenden Leistungen, die von ihm im Einvernehmen mit dem Auftraggeber Dritten übertragen worden sind.

Prozentsatz der Nebenkostenpauschale: '.............'
Menge: 1,000 psch

**03.01.002 Umbau-/Modernisierungszuschlag nach § 6 Absatz 2 HOAI**
Höhe des Prozentsatzes '.............'
Menge: 1,000 psch

#### Hauptabschnitt 03.02 Stundensätze

**03.02.001 Stundensatz Geschäftsführer/Inhaber**
Stundensatz für zusätzliche, nicht vertraglich vereinbarte Besondere Leistungen für den Geschäftsführer/Inhaber des Auftragnehmers
Menge: 1,000 h

**03.02.002 Stundensatz Beratender Architekt/Ingenieur**
Stundensatz für zusätzliche, nicht vertraglich vereinbarte Besondere Leistungen für den beratenden Architekten bzw. beratenden Ingenieur des Auftragnehmers
Menge: 1,000 h

**03.02.003 Stundensatz Projektleiter**
Stundensatz für zusätzliche, nicht vertraglich vereinbarte Besondere Leistungen für den Projektleiter des Auftragnehmers.

Im falle der Abwesenheit des Projektleiters, gilt der Stundensatz für den stellvertretenen Projektleiter für zusätzliche, nicht vertraglich vereinbarte Besondere Leistungen.
Menge: 1,000 h

**03.02.004 Stundensatz Sachbearbeitender Architekt/Ingenieur**
Stundensatz für zusätzliche, nicht vertraglich vereinbarte Besondere Leistungen für den sachbearbeitenden Architekten bzw. den sachbearbeitenden Ingenieur des Auftragnehmers
Menge: 1,000 h

**03.02.005 Stundensatz Objekt-/Bauüberwacher**
Stundensatz für zusätzliche, nicht vertraglich vereinbarte Besondere Leistungen für den Objekt- bzw. Bauüberwacher des Auftragnehmers.

Im falle der Abwesenheit des Objekt- bzw. Bauüberwachers, gilt der Stundensatz für den stellvertretenen Objekt- bzw. Bauüberwacher für zusätzliche, nicht vertraglich vereinbarte Besondere Leistungen.
Menge: 1,000 h

**03.02.006 Stundensatz Technische Mitarbeiter / Konstrukteur**
Stundensatz für zusätzliche, nicht vertraglich vereinbarte Besondere Leistungen für technische Mitarbeiter bzw. Kontrukteur (Ingenieure/Architekten) des Auftragnehmers.
Menge: 1,000 h

**03.02.007 Stundensatz Zeichner**
Stundensatz für zusätzliche, nicht vertraglich vereinbarte Besondere Leistungen für Zeichner und technische Zeichner des Auftragnehmers.
Menge: 1,000 h

**03.02.008 Stundensatz Sontiges**
Stundensatz für zusätzliche, nicht vertraglich vereinbarte Besondere Leistungen für Mitarbeiter des Auftragnehmers, die nicht den Positionen 03.02.001 bis 03.02.007 zuzuordnen sind.
Menge: 1,000 h
